# Neubau 11 Wohneinheiten der Stadt Wendlingen, Birkenweg,
Angebotsaufforderung (GAEB 90, DA83)
Vergabenummer: 1729S
DV-Nummer: 1729S
Währung: EUR

## Sanitäre Installation und Einrichtungen
Datum: 21.08.17

*Hinweis*
TECHNISCHE VORBEMERKUNGEN
VOB DIN 18 381 WASSER- UND ABWASSERINSTALLATION
1.  Allgemein
1.1  Das Leistungsverzeichnis über die Lieferung und
Montage der sanitären Installation wurde aufgrund der
  bestehenden Werkpläne im M 1 : 50 aufgestellt.
1.2  Zur einwandfreien Festlegung der gewünschten
Qualität und Formgebung wurden bei den
  Einrichtungsgegenständen
Fabrikat-bzw.Großhändler-Nummern angegeben. Es müssen
diese oder
  gleichwertige Materialien verwendet werden.
  Alternativangebote sind separat anzubieten (VOB).
1.3  Die Bauherrschaft behält sich die Wahl der zum
Einbau kommenden Einrichtungen ausdrücklich vor.
1.4  Bei Typenänderung gewährt der Auftragnehmer auf
die zum Zeitpunkt der Angebotsabgabe gültige
Preisliste
  seines Großhändlers
...........................nachst. Abgebot
  a) .............% auf Armaturen und Zub.  b)
.............% auf Einrichtungsgegenstände
1.5  Für die Ausführung der ausgeschriebenen
Arbeiten hat der Auftragnehmer rechtzeitig vor Beginn
der
  Bauarbeiten Montagepläne vorzulegen, hierzu gehören
noch  die Schlitzpläne bzw. deren Überprüfung auf
  Vollständigkeit vor Montagebeginn. Später
erforderliche Durchbrüche müssen vom Auftragnehmer
selbst
  übernommen werden.
2.  Einrichtungen
2.1  Für die Einrichtungsgegenstände ist nur
einwandfreies Kristallporzellan zu liefern.
2.2  Alle Armaturen sind in schwerer Ausführung mit
einwandfreiem Oberflächenschutz zuliefern.
  Sie müssen der Schallschutznorm DIN 4109 (neueste
Fassung) entsprechen, Schallschutzgruppe 1.
2.3  Sämtliche Einrichtungsgegenstände und
Armaturenanschlüße an Wänden und Fliesen sowie
  Wanddurchführungen (UP-Ventile und Wasserzähler)
sind dauerelastisch abzudichten. Farbe nach Angabe
  der Bauleitung.
  Diese sind in die Angebotspreise einzukalkulieren.
3.  Bewässerung
3.1  Die Frischwasserversorgung erfolgt aus dem
vorhandenen Versorgungsnetz.
3.2  Als Leitungsmaterial für die Kalt- und
Warmwasserleitungen innerhalb des Gebäudes sind
Sanco-Kupferrohre
  nach DIN 1786, Edelstahlrohre bzw.
Kunststoff-Alu-Verbundrohre zu verwenden. genaues ist
im
  Leistungsbeschrieb festgelegt. In den Haupt- und
Verteilleitungen dürfen grundsätzlich nur Bogen und
Bogen-
  T-Stücke verwendet werden.
  Alle Absperrventile an den Hauptleitungen sind als
strömungsgünstige Durchgangsventile oder
  Kugelabsperrventile aus Rotguß anzubieten.
3.3  Alle zur Verwendung kommenden Materialien
müssen DIN-DVGW-geprüft sein.
3.4  Bei der Verlegung der Rohrleitungen ist
besonders auf die Schallschutznorm DIN 4109(neueste
Fassung)zu
  achten.
3.5  Die Festpunkte der Rohre sind mit
Bohrspreizdübeln oder gleichwertigem Material mit dem
Bauwerk zu
  verbinden.
  Rohrschellen und sonstige Halterungen sind mit
Gummieinlagen zu versehen. Befestigungen und
  Aufhängungen sind in korrosionsgeschützten
Ausführungen auszuführen.
3.6  Vor der Abnahme ist das gesamte Rohrnetz im
kalten Zustand mit einem Wasserdruck von 16 bar
  abzudrücken.
  Dieser Druck muß 15 Minuten unverändert bei der
Druckprüfung stehen bleiben.
3.7  Das Rohrnetz muß nach der Druckprüfung
gründlich gereinigt, entkeimt, gespült und danach vom
Wasser
  wieder vollständig entleert werden.
4.  Entwässerung
4.1  Die Entwässerungsanlage ist nach DIN EN 12056
und DIN EN 1986, T100 und den örtlichen Richtlinien
  auszuführen. Als Abflußrohre sind muffenlose Rohre
nach DIN 19500 nur mit Gütezeichen bzw.
  Kunststoffabflußrohre HDPE/ oder PPh zu verwenden.
(entgültiges ist im Ausschreibungstext festgelegt.)
4.2  Zum Abdichten der Rohre und Formstücke darf nur
zulässiges Material verwendet werden.
  Die Entwässerungsleitungen und Verbindungen müssen
einem Prüfdruck von  5 m WS standhalten.
4.3  Reinigungsstellen sind an den erforderlichen
Stellen der Entwässerungsleitungen gut zugänglich
einzubauen.
  Befestigungen, Rorhschellen und Aufhängungen sind
mit Gummieinlagen zu versehen und in
  korrosionsgeschütztem Material auszuführen.
  Bei Verlegung der Rohrleitungen ist besonders auf
die Schallschutznorm DIN 4109 (neuestre Fassung) zu
  achten.
5.  Wärmedämmungsarbeiten nach DIN 18 421
5.1  Die Wärmedämmungsarbeiten der Kalt-,
Warmwasser-, Schmutz- und Regenwasser- sowie
Lüftungsleitungen
  sind entsprechend der VOB DIN 18 421 sowie den
neuesten Vorschriften des Energieeinsparungsgesetztes
  auszuführen.
  Als Dämmaterial gelten die Festlegungen im
Beschrieb.
5.2  Die Isolierung der freiliegenden Rohrleitungen
sollen in Abstimmung mit den Heizleitungen erfolgen.
5.3  Die Kaltwasserleitungen sind wie Warmwasser zu
isolieren.
6.  Einheitspreise
6.1  Die Einheitspreise der nachstehend
beschriebenen Positionen umfassen die Lieferung der
Stoffe und
  Gegenstände frei Baustelle sowie ihren
betriebsfertigen und korrosionsfreien Einbau gemäß
Entwurfsplan mit
  allem Zubehör und Kleinteilen
  sowie den Nebenarbeiten nach VOB-DIN 18 381 Abs.
4.0 - 4.3.
6.2  Insgemeinkosten sind ebenfalls
einzukalkulieren, hierzu gehören:
Baustelleneinrichtung, An- und Abfuhr der
  Werkzeuge und Materialien, Stellung der
Montagegerüste bis 5 m Arbeitshöhe, Auslösungen und
Wegegelder,
  Fertigung der Montagepläne 3-fach sowie die
erforderlichen Schaltpläne und Kabellisten für den
Anschluß
  elektrischer Geräte, sowie das Anklemmen derer.
  Der Auftragnehmer hat der ausführenden Elektrofirma
die Unterlagen vor Baubeginn rechtzeitig zu übergeben
  bzw. die erforderlichen Angaben an Ort und Stelle
zu machen. Er trägt die volle Verantwortung für
Funktion
  und termingerechte Inbetriebnahme.
  Herstellen von Wandschlitzen und Durchbrüchen in
Mauerwerk bis 12 cm Wandstärke.
6.3  Baustrom, Bauwasser und Baureinigung wird
bauseits gestellt und anteilmäßig bei der
Schlußrechnung in
  Abzug gebracht. Genaues regelt der Bauvertrag.
7.  Bauseitige Leistungen
7.1  Das Verlegen elektrischer Leitungen.
7.2  Herstellen sowie das Schlagen von Wand- und
Deckendurchbrüchen ab 12 cm Wandstärke.

### 1 Entwässerung

*Hinweis*
Geberit Silent-PP schalloptimiertes
Abwasserstecksystem für Entwässerungs- anlagen von
Gebäuden nach DIN EN 12056 in Verbindung mit DIN 1986
- 100.
Silent-PP Rohre und Formstücke sind innerhalb von
Gebäuden und erdverlegt innerhalb der Gebäudestruktur
(Anwendungskennzeichen "BD" - Building / Drainage) in
Anlehnung an
DIN EN 1451 - 1 geprüft und zugelassen. (Zulassung Nr.
Z-42.1-432)
Die Silent-PP Rohre mit angeformten Muffen und
werkseitig vormontierter Lippendichtung aus EPDM
bestehen aus einem schalloptimierten 3-Schicht-Rohr
mit geringer Längenausdehnung.
Die Silent-PP Formstücke mit angeformten Muffen und
werkseitig vormontierter Lippendichtung aus EPDM
bestehen aus PP, mit angeformten Rippen an der Muffe,
mit visueller Einstecktiefenkontrolle sowie Markierung
für einfache Montage.
Mit einem Installationsschallpegel LIN = 24 dB(A) im
schutzbedürftigen Raum (diagonal darunter) nach DIN
4109 bei folgenden Einbaubedingungen:
- Geberit GIS Vorwandinstallation
- vor massiver Trennwand mit 180 kg/m2
- mit handelsüblicher Rohrschelle Müpro DUO
- WC-Spülung (2,0 l/s)
Die Verbindung erfolgt durch die angeformten Muffen
oder mit Doppelmuffen.
Fabrikat: Geberit
Typ:Silent-PP
Das Abwassersystem ist gemäß DIN 4109 gegen
Körperschallübertragung vom Baukörper zu trennen.
Rohre u.Formstücke nach Verlegerichtlinien des
Herstellers sowie unter Einhaltung der DIN EN 12056
und DIN 1986-100. durchzuführen. liefern und verlegen
einschließlich Dicht-und Befestigungsmaterial wie
Rohrschellen, Fixpunkt schellen, Tragschienen etc.
Arbeitshöhe bis 5 m.
Das Aufmaß erfolgt nach VOB Teil C. Die Rohrleitungen
werden übermessen, Formstücke als Zulage.  Passstücke,
Verschnitt, sowie Befestigungs- und Kleinmaterial sind
in die Einheitspreise einzukalkulieren.

**1.1 Silent-PP Rohr mit Muffe, DN 50d 50 mm**
Menge: 75,000 lfdm

**1.2 Silent-PP Rohr mit Muffe, DN 75d 75 mm**
Menge: 45,000 lfdm

**1.3 Silent-PP Rohr mit Muffe, DN 90d 90 mm**
Menge: 15,000 lfdm

**1.4 Silent-PP Rohr mit Muffe, DN 110d 110 mm**
Menge: 50,000 lfdm

**1.5 Silent-PP Bogen mit Muffe DN 50**
Silent-PP Bogen mit Muffe 15 Grad - 87,5 Grad
DN 50d 50 mm
Menge: 135,000 Stck

**1.6 Silent-PP Bogen mit Muffe DN 75**
Silent-PP Bogen mit Muffe 15 Grad - 87,5 Grad
DN 75d 75 mm
Menge: 38,000 Stck

**1.7 Silent-PP Bogen mit Muffe DN 90**
Silent-PP Bogen mit Muffe 15 Grad - 87,5 Grad
DN 90d 90 mm
Menge: 26,000 Stck

**1.8 Silent-PP Bogen mit Muffe DN 110**
Silent-PP Bogen mit Muffe 15 Grad - 87,5 Grad
DN 110d 110 mm
Menge: 36,000 Stck

**1.9 Silent-PP Abzweig 45 Grad mit Muffe DN 50**
Silent-PP Abzweig 45 Grad mit Muffe
Abgang gleich oder reduziert DN 50d 50 mm
Menge: 6,000 Stck

**1.10 Silent-PP Abzweig 45 Grad mit Muffe DN 75**
Silent-PP Abzweig 45 Grad mit Muffe
Abgang gleich oder reduziert DN 75d 75 mm
Menge: 20,000 Stck

**1.11 Silent-PP Abzweig 45 Grad mit Muffe DN 90**
Silent-PP Abzweig 45 Grad mit Muffe
Abgang gleich oder reduziert DN 90d 90 mm
Menge: 5,000 Stck

**1.12 Silent-PP Abzweig 45 Grad mit Muffe DN 110**
Silent-PP Abzweig 45 Grad mit Muffe
Abgang gleich oder reduziert DN 110d 110 mm
Menge: 28,000 Stck

**1.13 Silent-PP Reduktion DN 75 / 50**
Silent-PP Reduktion exzentrisch mit Muffe DN 75 / 50d
75 / 50
Menge: 15,000 Stck

**1.14 Silent-PP Reduktion DN 90 / 75**
Silent-PP Reduktion exzentrisch mit Muffe DN 90 / 75d
90 / 75
Menge: 4,000 Stck

**1.15 Silent-PP Reduktion DN 110 / 90**
Silent-PP Reduktion exzentrisch Muffe DN 110 / 90d 110
/ 90
Menge: 12,000 Stck

**1.16 Silent-PP Muffenstopfen DN 50**
Silent-PP Muffenstopfen DN 50d 50
Menge: 15,000 Stck

**1.17 Silent-PP Muffenstopfen DN 75d 75**
Menge: 5,000 Stck

**1.18 Silent-PP Muffenstopfen DN 110d 110**
Menge: 1,000 Stck

*Hinweis*
Geberit Rohrschott90 Plus
Einsatzbereich
- Zum Schutz vor Ausbreitung  von Rauch und Feuer
- Für Rohrdurchführungen in  Wand und Decke
- Geeignet zum nachträglichen  Einbau unter F 30 bis F
90 Decken oder an F 30 bis  F 90 Wänden
- Geeignet zum Einbau in F  30 bis F 90 Wände oder
Decken  (teilweise oder ganz  eingemörtelt)
- Geeignet zum schrägen Einbau in F 30 bis F 90 Wände
oder  Decken (teilweise  oder ganz eingemörtelt)
Eigenschaften
- Feuerwiderstandsklasse der  Rohrabschottung R 30, R
60  und R 90 nach DIN  4102-11
- Allgemeine bauaufsichtliche Zulassung Nr.
Z-19.17-1927
- Hergestellt aus Edelstahl  und intumeszierender Masse

Lieferumfang
- Kennzeichnungsschild
- Körperschalldämmung
- Befestigungsmaterial
Fabrikat: Geberit
Typ  :  Brandschutzlösungen
Für nachfolgende Dimensionen liefern und montieren.

**1.19 Rohrschott90 Plus DN 30-56 für Geberit Entwässerungsysteme**
Menge: 1,000 Stck

**1.20 Rohrschott90 Plus DN 60/70 für Geberit Entwässerungsysteme**
Menge: 6,000 Stck

**1.21 Rohrschott90 Plus DN 90 für Geberit Entwässerungsysteme**
Menge: 2,000 Stck

**1.22 Rohrschott90 Plus DN 100 für Geberit Entwässerungsysteme**
Menge: 10,000 Stck

**1.23 Anschlüsse an Kanalleitungen, DN 100-150**
Herstellen von Anschlüssen an die bauseits verlegten
Kanalleitungen, einschl. Entfernen der provisorischen
Verschlüsse und Beigabe des Dichtmaterials. DN 100 -150
Menge: 15,000 Stck

*Hinweis*
Dunst- und Entlüftungsrohre mit Verwahrung  und
flexiblem Anschlußrohr
aus Kunststoff  Fabrikat: Klöber od. gleichwertiges
Fabrikat ..........................
liefern und montieren einschließlich entfernen der
Ziegel (bei Steildach) sowie ausschneiden der
Holzschalung und isolieren der Hohlräume.
Einschl. diffusionsdichtes Ankleben der Dampfsperre
und der Unterspannbahn.

**1.24 Steildach-Dunstrohr DN 100**
Steildach-Entlüfter (Dunstrohr) PVC-hart mit Gelenk
verstellbar
mit flexiblem Rohranschluß  Farbe:
schwarz/grau/braun/rot
für Ziegeldach nach Angabe  DN 100
Menge: 5,000 Stck

*Hinweis*
Balkon- und Dachentwässerung aus verzinkten
Stahlabflußrohren und Formstücke, Prüfzeichen PA-I
715, nach DIN 19530, mit rückstausicherer
Steckmuffenverbindung, innen und außen feuerverzinkt
und zusätzlich innen kunststoffbeschichtet, nach
Montagevorschrift einschl. Dicht- und Befestigungsmaterial, liefern und verlegen.
Einschließlich abdichten sämtlicher Durchführungen
durch den Außenputz (z.B. Rohrschellen)
Fabrikat:  Loro

**1.25 Loro Balkonentwässerung Kompletteinheit Serie H Nr. 16277.070X**
Loro Balkonentwässerung Kompletteinheit Serie H
bestehend aus:
Direktablauf Grundeinheit Auslauf senkrecht
Siebeinheit mit Sieb mit Rohrdurchführung
Best.-Nr. 16277.070X
Menge: 3,000 Stck

**1.26 Loro Balkonentwässerung Kompletteinheit Serie H Nr. 16278.070X**
Loro Balkonentwässerung Kompletteinheit Serie H
bestehend aus:
Direktablauf Grundeinheit Auslauf senkrecht
Siebeinheit mit Sieb für obere Balkone und Terrassen
Best.-Nr. 16278.070X
Menge: 3,000 Stck

**1.27 Loro-X-Stahlabflußrohre mit 1 Langmuffe, DN 70, 2750mm lang**
Menge: 6,000 Stck

**1.28 Loro-Anschlußstück zum Übergang von Loro-X-Rohr an Steckmuffe DN 100**
Menge: 3,000 Stck

**1.29 Fäkalienhebeanlage KSB mini-Compacta UZ1.150 D**
Fäkalienhebeanlage KSB mini-Compacta UZ1.150 D
Bestehend aus einem gas-, wasser- und geruchsdichtem
Sammelbehälter aus schlagfestem Kunststoff, mit
Handlochdeckel und mit abgestuften Zulaufstutzen. Mit
analogem Schwimmersensor zur direkten Niveauerfassung.
Mini-Compacta Hydrauliken 1bis 2.
Doppelhebeanlage gemäß EN 12050-1 mit zwei Pumpen als
überflutbares Aggregat,
geeignete für Betriebsart Aussetzbetrieb S3 50% nach
VDE Schalthäufigkeit zulässig 60 Schaltungen/h,
einschließlich Hosenrohr.
Eingebaute Tauchmotorpumpe(n), 2 Wellendichtringen mit
Fettzwischenkammer, Dreh- bzw. Wechselstrom-Motor IP
68 mit eingebautem Überlastungsschutz und integriertem
Rückflußverhinderer.
KSB Steuerung
LevelControl Basic 2
Selbstanpassende, vollautomatische Steuereinheit,
anschlußfertig mit 1 m Netzanschlussleitung:
 Numerisches Display mit Zustandsanzeige (Ampel) und
Navigationstasten, Füllstandsanzeige,
Betriebsdatenanzeige, analoge Füllstandsmessung mit
Sensorüberwachung, dynamische Anpassung des
Schaltfeldes, H-0-A-Schalter, Meldeleuchten für
Betrieb, Störung und Hochwasser, Pumpenschutz mit
Wicklungsschutzkontakt, integrierter  akkugepufferter
Alarmsummer (netzunabhängig). Zwei Eingänge für
externe Störmeldung und Fernquittierung,
Sammelstörmeldung, gleichmäßige Pumpenauslastung durch
automatischen Pumpenwechsel, parametrierbare
Serviceintervalle, Diagnose- und Meldefunktionen,
einfachste Anlagenkonfiguration durch
Vorparametrierung und Einstellhilfe, zahlreiche
Zusatzfunktionen (z. B. Überwachung der
Versorgungsspannung, intelligente Anlagenüberwachung).
Anlagenausführung mini-Compacta UZ1.150 D
Förderstrom 15,31 m3/h
Förderhöhe 6,79 m
Nennweite druckseitig DN 80 / 100
Frequenz 50 Hz
Betriebsspannung 400 V
elektr. Anschlussleistung P1 0,93 kW
P2 0,75 kW
Pumpentyp U1
Druckleitung 1,7 A
Drehzahl 2800 1/min
Stromart Dreiphasen (3~)
Stromanschluss CEE 5-polig
Laufrad (230) Werkstoff
POLYBUTYLENTEREPHTHAL-GLASF30%
Welle (210) Werkstoff 1.4021.05
Gehäuse (100) Werkstoff Polyethylen
Schraube (900) Werkstoff CrNiMo-Stahl A4
Behälter (591) Werkstoff Polyethylen
Rückschlagklappe (747) Werkstoff
Grauguss EN-GJL-250
Motorgehäuse (811) Werkstoff
Grauguss EN-GJL-250
Schwimm-Schalter (81-45) Werkstoff
POLYPROPYLEN (PP)
Gewicht 100 kg
Hersteller KSB
Artikelnr. 29131630
liefern, montieren und anschließen.
Fabrikat: KSB oder gleichwertig angebotenes
Fabrikat: '...................'
Menge: 1,000 Stck

**1.30 Absperrschieber DN 80 PN 16 DIN 2501 Nr.:01056708 Satz Montagezubehör für Flansch DN 80 Nr.: 18072644**
Absperrschieber DN 80 PN 16 DIN 2501
Material-Nr.:01056708
Satz Montagezubehör für Flansch DN 80 mit Dichtung,
Schrauben u. Muttern Material-Nr.: 18072644
Menge: 1,000 Stck

**1.31 Handmembranpumpe ISO 7/1 RP 1 1/2 Material-Nr.: 00520485**
Menge: 1,000 Stck

**1.32 HAHN 1 1/2IN-3WEG Dreiwegehahn Rp 1 1/2 mit Schlüssel SW 22**
HAHN  1 1/2IN-3WEG
Dreiwegehahn Rp 1 1/2 mit Schlüssel SW 22
Material-Nr.: 19053063
Menge: 1,000 Stck

**1.33 SIGNALANLAGE 12V/105DB/IP54 Nr.: 01086547**
SIGNALANLAGE  12V/105DB/IP54
Hupe für Innen- und Außenmontage
Schutzart IP 33
Material-Nr.: 01086547
Menge: 1,000 Stck

**1.34 Druckleitung DN 80 aus Geberit PE 5 lfdm PE Rohr DN 80, 4 PE Bogen,**
Druckleitung DN 80 aus Geberit PE bestehend aus:
5 lfdm PE Rohr DN 80, 4 PE Bogen, Flanschübergang.
einschließlich Befestigungs- und Verbindungsmaterial
liefern und montieren
Menge: 1,000 Stck

**1.35 Inbetriebnahme einer Abwasserhebeanlage Nr.: 01738245**
Menge: 1,000 psch

### 2 Bewässerung

*Hinweis*
Edelstahl Kalt- und Warmwasserleitungen.
Die Verlegung erfolgt nach DIN 1988 sowie den
Vorschriften des örtlichen Versorgungsunternehmens.
Zur Einhaltung der Schallschutznorm DIN 4109 ist nur
zugelassenes Befestigungsmaterial, z.B.
ACO-Hilti-Sikla zu verwenden.
Für Armaturenanschlüße dürfen nur mit zugelassen-
Anschlusswinkel hergestellt werden.
Nach Beendigung der Rohrinstallation und Druckprüfung
sind die Rohrleitungen nach DIN 1988 zu spülen.
Sofern in den Positionen nicht anders vor geschrieben,
sind nur DVWG-zugelassene Materialien zu verwenden.
Bei Nichteinhaltung wird
kostenloser Austausch verlangt. Wanddurchführungen
sind mit Armaflex-
Isolierschlauch herzustellen.
Rohrleitungen, für Kalt- und Warmwasser in
Trinkwasserinstallationen
nach DIN 1988, aus nichtrostendem Stahl, Werkstoff-Nr.
1.4401, nach DIN 17455,
Verbindung mit sanpress-Fittings aus Rotguss, mit
EPDM-Dichtelement und
SC Contur; unlösbar DVGW-Reg.-Nr DW-8501AP3032

**2.1 Mapress Edelstahlrohr 15 x 1,0 mm**
Kalt-und Warmwasserleitungen aus Mapress-Edelstahlrohr
wie vor beschrieben,
liefern und verlegen.
Abmessung:  15 x 1,0 mm
Menge: 58,000 lfdm

**2.2 Mapress Edelstahlrohr 18 x 1,0 mm**
Kalt-und Warmwasserleitungen aus Mapress-Edelstahlrohr
wie vor beschrieben,
liefern und verlegen.
Abmessung:  18 x 1,0 mm
Menge: 125,000 lfdm

**2.3 Mapress Edelstahlrohr 22 x 1,2 mm**
Kalt-und Warmwasserleitungen aus Mapress-Edelstahlrohr
wie vor beschrieben,
liefern und verlegen.
Abmessung:  22 x 1,2 mm
Menge: 70,000 lfdm

**2.4 Mapress Edelstahlrohr 28 x 1,2 mm**
Kalt-und Warmwasserleitungen aus Mapress-Edelstahlrohr
wie vor beschrieben,
liefern und verlegen.
Abmessung:  28 x 1,2 mm
Menge: 32,000 lfdm

**2.5 Mapress Edelstahlrohr 35 x 1,5 mm**
Kalt-und Warmwasserleitungen aus Mapress-Edelstahlrohr
wie vor beschrieben,
liefern und verlegen.
Abmessung: 35 x 1,5 mm
Menge: 5,000 lfdm

**2.6 Pressbogen aller Winkelgrade 35 mm**
Menge: 3,000 Stck

**2.7 Press T- Stücke Durchgang und Reduziert und Abgangsgewinde 35 mm**
Menge: 2,000 Stck

**2.8 Press- Gewindeübergangsstücke 35 mm**
Menge: 6,000 Stck

*Hinweis*
Trinkwasserleitung für Kalt- und Warmwasser aus
Metall-Kunststoff-Verbundrohr Rehau RAUTITAN stabil
bzw. flex (PE-X/Al/PE) gem. DIN 16892, DIN EN 573-3 u.
DVGW
Arbeitsblatt W 542 DVGW-Registriernummer:
DW-8217AT2505(Rohr)
u. DW-8501AU2346 (Verbindungst.) Farbe: silber RAL
9006 (weißaluminium)
Baustoffklasse: B2, normal entflammbar. Rohre blank,
gedämmt.
Die Verlegerichtlinien des Herstellers hinsichtlich
Befestigung und Dehnung,
Armaturenanschlüße sowie die Vorschriften des Schall-
und Wärmeschutzes sind genauestens einzuhalten.
Beim Aufmaß werden die Leitungen übermessen.
S ä m t l i c h e Form-und Verbindungsstücke,
Übergangsstücke auf andere Rohrwerkstoffe,
Armaturenanschlüße, Fittinge, Schiebehülsen, Dicht-und
Befestigungsmaterial sind in die Rohr-Einheitspreise
einzukalkulieren.
Hersteller:  Rehau AG & Co.
  Verkaufsbüro Stuttgart
  Haldenstrasse 1
  7253 Renningen 2
  Tel.: 07159/16 01 0
  Fax:  07159/59 51

**2.9 REHAU-RAUTITAN stabil 16,2x2,6 in 9 mm Dämmung**
Rehau-Universal RAUTITAN stabil
Metall-Kunststoff-Verbundrohr in
Rollen wie zuvor beschrieben, liefern und verlegen.
werkseitig vorgedämmt
mit Rohrdämmung: Rundextrudierte Isolierung aus
PE-Schaum mit PE-Folie.
Schutz gegen Wärmeverluste, Schwitzwasser, Korrosion
und Körperschall.
Wärmeleitfähigkeit:  0,040 W/(m x K)
Rohraußendurchm.  16,2 MM
Wandstärke Rohr  2,6 MM
Dämmstärke  9 MM
Höhe Dämmung  36 MM
REHAU-ARTIKELNUMMER:  130251050
Menge: 175,000 lfdm

**2.10 REHAU-RAUTITAN stabil 20x2,9 in 9mm Dämmung**
Rehau-Universal RAUTITAN stabil
Metall-Kunststoff-Verbundrohr in Rollen wie
zuvor beschrieben, liefern und verlegen. werkseitig
vorgedämmt mit Rohrdämmung:
Rundextrudierte Isolierung aus PE-Schaum mit PE-Folie.
Schutz gegen Wärmeverluste, Schwitzwasser, Korrosion
und Körperschall.
Wärmeleitfähigkeit:  0,040 W/(m x K)
Rohraußendurchm.  20 MM
Wandstärke Rohr  2,9 MM
Dämmstärke  9 MM
Höhe Dämmung  40 MM
REHAU-ARTIKELNUMMER:  130281050
Menge: 95,000 lfdm

**2.11 Anschluß an Hauptleitung herstellen**
Anschluß an Hauptanschluß herstellen
einschl. spülen und entfernen des Stopfens
Menge: 1,000 Stck

**2.12 Wassermesserbügel verzinkt 5 cbm/h**
Wassermesserbügel, verzinkt mit Befestigungsmaterial,
Schrauben und Dübel, nach Vorschrift und in Absprache
des Wasserversorgungsunternehmens  Größe:  5 cbm/h
Menge: 1,000 Stck

**2.13 Wasserzählerbügel mit Passstück für Steigrohrzähler 5 m3/h einschließlich Befest**
Wasserzählerbügel mit Passstück für Steigrohrzähler 5
m3/h
einschließlich Befestigung, Schrauben und Dübel.
für Warmwasser zulauf am Verteiler.
Menge: 1,000 Stck

**2.14 Judo-Profi-Rückspül-Schutzfilter DN 32**
Judo-Profirückspülfilter DN32 Filtergehäuse aus
hochwertigem Kunststoff PN 10 mit Einbau-Drehflansch
aus Messing, Gewindeanschluß nach DIN 2999,
Filtergewebe aus Edelstahl, Handrad zur Rückspülung
nach dem Punkt-Rotationssystem
Fabrikat: Judo
Modell:  IPF
Rohranschluß  11/4"
Wasserdurchfluß  16 cbm/h
Betriebstemp. max.  30°C
Druckverl. nach Rückspülung  0,2 bar
untere/obere Durchlaßweite  95/125 µm
Baulänge  136 mm
Bestell-Nr.  8107012
Menge: 1,000 Stck

**2.15 Braukmann Druckminderer D 06 F DN 32 A/C**
Druckminderer (DVGW-geprüft) mit Verschraubung, mit
Schmutzfänger, Manometeranschlußstutzen DN 8/R 1/4",
Gehäuse aus Messing, Einsatz aus Kunststoff für Wasser
bei 40 Grad Celsius. mit Gewinde R11/4" DN 32 mit
Manometer
Fabrikat: Honeywell Braukmann
Typ:  D 06 F DN 32 A/C + M 07 K-A
Menge: 1,000 Stck

**2.16 Kaltwasserverteiler aus Fittingen DN 32 mit 3 Abgängen**
Kaltwasserverteiler aus Fittingen Rotguß/Edelstahl
für Gewinde-Preßübergang mit Abschlußkappe, Entleer-T,
Verschraubungen bzw. Flanschen am Zulauf und Abgängen
einschl. Wand-Standbefestigung und
Schalldämmeinlagen.
Armaturen in separaten Positionen.
Zulauf DN  32,  3 Abgänge DN 25
Menge: 1,000 Stck

**2.17 Entwässerungsrinne aus Kupfer/Edelstahlblech**
Entwässerungsrinne aus Kupfer/Edelstahlblech mit Böden
und Ablaufanschluß mit Sifon, einschl. Wandbefestigung
zu vorstehendem Verteiler passend
Menge: 1,000 Stck

**2.18 JRG Schrägsitzventil BR1 mit Verschraubung, mit LegioStop, d22**
JRG Schrägsitzventil mit totraumfreiem Oberteil
LegioStop, PN 16
mit DVGW-Zulassung, geprüft nach DIN EN 1213 und
Schallschutzprüfung, komplett aus Rotguß entsprechend
den Anforderungen der DIN 50930 Teil 6, mit
nichtsteigender geschliffenen Ventilstange und
Ventilsitz aus Chromnickelstahl, Ventiltellerdichtung
aus EPDM, Außengewinde DIN ISO 228
mit Gewindeschutzkappen, Handrad aus Kunststoff mit
optischer Anzeige für geöffnet oder geschlossen, mit
2 Gewindebohrungen für Prüf- und Entleerventil DN 8, R
1/4"
verschlossen mit Stopfen.
Für Wasser bis 90°C und Druckluft.
incl. 2 Mapress-Edelstahl-Pressverschraubungen.
Fabrikat  : JRG Gunzenhauser
Dimension  : d:22
Artikel-Nr. : 5213.022
Menge: 2,000 Stck

**2.19 JRG Schrägsitzventil BR1 mit Verschraubung, mit LegioStop, d28**
JRG Schrägsitzventil mit totraumfreiem Oberteil
LegioStop, PN 16
mit DVGW-Zulassung, geprüft nach DIN EN 1213 und
Schallschutzprüfung, komplett aus Rotguß entsprechend
den Anforderungen der DIN 50930 Teil 6, mit
nichtsteigender geschliffenen Ventilstange und
Ventilsitz aus Chromnickelstahl, Ventiltellerdichtung
aus EPDM, Außengewinde DIN ISO 228
mit Gewindeschutzkappen, Handrad aus Kunststoff mit
optischer Anzeige für geöffnet oder geschlossen, mit
2 Gewindebohrungen für Prüf- und Entleerventil DN 8, R
1/4"
verschlossen mit Stopfen.
Für Wasser bis 90°C und Druckluft.
incl. 2 Mapress-Edelstahl-Pressverschraubungen.
Fabrikat  : JRG Gunzenhauser
Dimension  : d:28
Artikel-Nr. : 5213.028
Menge: 2,000 Stck

**2.20 JRG Schrägsitzventil BR1 mit Verschraubung, mit LegioStop, d35**
JRG Schrägsitzventil mit totraumfreiem Oberteil
LegioStop, PN 16
mit DVGW-Zulassung, geprüft nach DIN EN 1213 und
Schallschutzprüfung, komplett aus Rotguß entsprechend
den Anforderungen der DIN 50930 Teil 6, mit
nichtsteigender geschliffenen Ventilstange und
Ventilsitz aus Chromnickelstahl, Ventiltellerdichtung
aus EPDM, Außengewinde DIN ISO 228
mit Gewindeschutzkappen, Handrad aus Kunststoff mit
optischer Anzeige für geöffnet oder geschlossen, mit
2 Gewindebohrungen für Prüf- und Entleerventil DN 8, R
1/4"
verschlossen mit Stopfen.
Für Wasser bis 90°C und Druckluft.
incl. 2 Mapress-Edelstahl-Pressverschraubungen.
Fabrikat  : JRG Gunzenhauser
Dimension  : d:35
Artikel-Nr. : 5213.035
Menge: 1,000 Stck

**2.21 JRG Rückflussverhinderer BR1, absperrbar mit LegioStop, PN 16, d 28**
JRG Rückflußverhinderer absperrbar mit
totraumfreiem Oberteil LegioStop, PN 16
Abgänge mit Aussengewinde BR 1 nach DIN ISO 228,
incl. 2 Mapress-Edelstahl-Pressverschraubungen.
Mit DVGW-Zulassung, geprüft nach DIN EN 1213 und
Schallschutzprüfung, komplett aus Rotguß entsprechend
den Anforderungen der DIN 50930 Teil 6,
Gewindeanschluss für Prüf- und Entleerventil mit
Verschlusszapfen 5149
verschlossen, ohne Prüf- und Entleerventil, Gehäuse
aus Rotguss,
geschliffene nichtsteigende Spindel, Sitz und
Schliessfeder aus
Chromnickelstahl, Rückflussverhinderer
als Kunststoff-Strömungskörper aus PPSU,
Ventiltellerdichtung aus EPDM,
Handrad aus Kunststoff mit optischer Anzeige für
geöffnet oder
geschlossen,mit 2 Gewindebohrungen für Prüf- und
Entleerventil
DN 8, R 1/4" verschlossen mit Stopfen.
Für Wasser bis 90°C und Druckluft.
Fabrikat  : JRG Gunzenhauser
Dimension  : DN 28
Artikel-Nr. : 5283.028
Menge: 1,000 Stck

**2.22 JRG Rückflussverhinderer BR1, absperrbar mit LegioStop, PN 16, d 35**
JRG Rückflußverhinderer absperrbar mit
totraumfreiem Oberteil LegioStop, PN 16
Abgänge mit Aussengewinde BR 1 nach DIN ISO 228,
incl. 2 Mapress-Edelstahl-Pressverschraubungen.
Mit DVGW-Zulassung, geprüft nach DIN EN 1213 und
Schallschutzprüfung, komplett aus Rotguß entsprechend
den Anforderungen der DIN 50930 Teil 6,
Gewindeanschluss für Prüf- und Entleerventil mit
Verschlusszapfen 5149
verschlossen, ohne Prüf- und Entleerventil, Gehäuse
aus Rotguss,
geschliffene nichtsteigende Spindel, Sitz und
Schliessfeder aus
Chromnickelstahl, Rückflussverhinderer
als Kunststoff-Strömungskörper aus PPSU,
Ventiltellerdichtung aus EPDM,
Handrad aus Kunststoff mit optischer Anzeige für
geöffnet oder
geschlossen,mit 2 Gewindebohrungen für Prüf- und
Entleerventil
DN 8, R 1/4" verschlossen mit Stopfen.
Für Wasser bis 90°C und Druckluft.
Fabrikat  : JRG Gunzenhauser
Dimension  : DN 35
Artikel-Nr. : 5283.035
Menge: 1,000 Stck

**2.23 JRG Entleerventil LegioStop mit totraumfreiem Oberteil,GN 3/8**
JRG Entleerventil LegioStop mit totraumfreiem Oberteil,

PN 16 Ventilkörper aus Rotguss entsprechend den
Anforderungen der DIN 50930 Teil 6, Dichtungen aus
EPDM, Handrad aus Kunststoff, für Wasser bis 90°C
Abgang mit Schlauchtülle verstellbar 90° oder 45°
Fabrikat  : JRG Gunzenhauser
Dimension  : GN:3/8
Artikel-Nr. : 7301.302
Menge: 6,000 Stck

**2.24 Probeentnahmeventil DN 6 für Armaturen DN 15-50**
Probeentnahmeventil aus Rotguss absperrbar mittels
beiliegendem Imbusschlüssel SW 5, Rotguß-ventilkörper
360° drehbar, mit abflammbarem und drehbarem
Edelstahlauslaufbogen
DN 6 für Ventile und Verschraubungen von DN 15- 50
Fabrikat: Kemper  Best.- Nr.: 187 00
Menge: 3,000 Stck

**2.25 Schlauchventil DN 15 Messing matt verch.**
Schlauchventil mit Knebelgriff und Schlauchverschraubung mit Rückflußverhinderer u. Durchlaufbelüfter,
matt verchr.  DN 15
Menge: 1,000 Stck

**2.26 Kemper FK-4 Systemtrenner Auslaufventil DN 15**
Kemper FK-4 Systemtrenner Auslaufventil DN 15
mit Schlauchverschraubung aus Rotguß
Fabrikat: Kemper,  Bestell. Nr. 367 01 015
Menge: 1,000 Stck

**2.27 anschließen der durch Heizungsfirma gelieferten Nachspeise- Einrichtung DN 20**
Menge: 1,000 Stck

**2.28 Bezeichnungsschilder nach DIN 2305**
Bezeichnungsschilder nach DIN 2305 Farbe grün, Schrift
weiß 120/60, einschl. Wand-o. Rohrbefestigung, liefern
und montieren
Menge: 8,000 Stck

**2.29 Muffen-Membran-Sicherheitsventil DN20/25**
Muffen-Membran-Sicherheitsventil Eckform, mit
Federbelastung, plombierter Messinghaube und
Anlufthebel für kaltes und heißes Wasser,
liefern und montieren  DN 20/25
Menge: 1,000 Stck

**2.30 Rotguß-Verschraubung DN 15**
Verschraubungen aus Rotguß konisch oder flachdichtend
mit Gewinde oder Preßnippel für  DN 15
Menge: 3,000 Stck

**2.31 Rotguß-Verschraubung DN 20**
Verschraubungen aus Rotguß konisch oder flachdichtend
mit Gewinde oder Preßnippel  DN 20
Menge: 4,000 Stck

**2.32 Rotguß-Verschraubung DN 25**
Verschraubungen aus Rotguß konisch oder flachdichtend
mit Gewinde oder Preßnippel  DN 25
Menge: 2,000 Stck

**2.33 Rotguß-Verschraubung DN 32**
Verschraubungen aus Rotguß konisch oder. flachdichtend
mit  Gewinde oder Preßnippel  DN 32
Menge: 4,000 Stck

**2.34 Frostsichere Außenarmatur - Einrohrsystem, aus Rotguß, Ventilschaftlänge 300 mm,**
Frostsichere Außenarmatur - Einrohrsystem, aus Rotguß,
Ventilschaftlänge 300 mm, mit Rückflußverhinderer,
Griff, Rosette, Auslaufbogen und Schlauchanschluß,
kompl. liefern und montieren einschl. Zubehör,
Dichtungs- und Befestigungsmaterial  DN 15
Fabrikat: Kemper, Weser  Bestell-Nr.  57300 015
Menge: 1,000 Stck

**2.35 Mehrpreis für geschlossenes Oberteil mit Steckschlüsselbetätigung, verchromt**
Menge: 1,000 Stck

**2.36 SKV-Aqua-Mess-Einbauschrank 2-teilig, weiß**
Aqua-Mess-UP-Einbauschrank 2-teilig bestehend aus:
Kaltwassereinbaustrecke 1 Kugelabsperrventil mit
WZ-Verschr. - Zählerdistanzrohr (3/4" x 80 mm)
1 WZ-Verschraubung aus Rotguß 3/4"
Warmwassereinbaustrecke 1 Kugelabsperrventil mit
WZ-Verschr. - Zählerdistanzrohr (3/4" x 80 mm) im
Einbauschrank Größe: 200 x 200 x 90 mm
mit Frontblende aus Kunststoffabdeckung weiß,
Größe: 250 x 250 mm mit tiefenverstellbarem
Magnetverschluß.
Fabrikat:  SKV-Verteilersysteme GmbH
  Mendelsohnstrasse 1
  87700 Memmingen
  Tel.: 08331/84058
  Fax.: 08331/87475
  Artikel: Nr.  AQ-2 -K
Menge: 11,000 Stck

**2.37 Warmwasserzirkulationsp. VORTEX BWZ 400V**
Warmwasserzirkulationspumpe, mit Verschraubung
3/4"/22mm einschl. Wechselstrommotor 230V  mit
Kondensator, mit Zeitschaltuhr, Rückschlagventil
RV401, Wärmedämmschale
Fabr.: VORTEX  Typ:  BWZ 401 V
Menge: 1,000 Stck

**2.38 Kemper Multi-Therm, thermisches Regulierventil 50-65°C, IG, DN 15**
Kemper Multi-Therm, thermisches Regulierventil
50-65°C, IG, DN 15
automatisches Zirkulations-Regulierventil,
Regelbereich 50-65°C, m. Pressanschl und Dichtung,
einschl. passender Dämmschale
Fabr.: Kemper, Fig.: 143
Menge: 3,000 Stck

**2.39 Spülen aller Kalt-u.Warmwasserleitungen**
Spülen aller Kalt- und Warmwasserleitungen nach DVGW
DIN 1988 mit Wasser-Druckluftgemisch System Grünbeck
in Abschnitten, einschl. der erforderlichen Prüf- und
Entleerungsstopfen und Ventile sowie Gestellung der
Geräte, pauschal
Menge: 1,000 Stck

### 3 Einrichtungsgegenstände

*Hinweis*
Es sind Materialpreise frei Baustelle zu kalkulieren
und einzusetzen. Die Montage ist in separaten
Positionen ausgeschrieben und anzubieten.

**3.1 Betätigungsplatte Sigma 01 für UP-Spülkasten mit Betätigung von vorne mit Zwei-M**
Betätigungsplatte Sigma 01 für UP-Spülkasten mit
Betätigung von vorne mit Zwei-Mengen-Auslösung,
m.Befestigungs-rahmen, mit Befestigungsmaterial,
Farbe: weiß
Fabrikat: Geberit  Art.-Nr.: 115.770.11.5
Menge: 11,000 Stck

**3.2 Tiefspülklosett aus Sanitärkeramik wandhängend, Farbe weiß (Alpin**
Tiefspülklosett aus Sanitärkeramik wandhängend,
Farbe weiß (Alpin),  einschl. Klosettsitz mit Deckel
Größe 360 x 560mm
Menge: 11,000 Stck

**3.3 Wand-WC-Anlage komplett montieren.**
Wand-WC-Anlage komplett montieren und
betriebsfertig anschließen.
Menge: 11,000 Stck

**3.4 Waschtisch, Laufen Typ: Pro-A Farbe weiß, Größe: 600 x 380 mm,**
Waschtisch für Wandmontage, Farbe weiß Alpin,
mit Hahnloch, mit Überlauf, Größe: 600 x 480 mm,
Menge: 11,000 Stck

**3.5 Waschtisch-Einhand-Einlochbatterie 51522293 HANSAPOLO XL verchromt**
Waschtisch-Einhand-Einlochbatterie, DN 15-
Geraeuschpruefungsnummer: P-IX (Pruefzeichen beantragt)
- Ausladung: 110 mm- Auslauf: starr, gegossen-
Durchflussmenge: 6 l/min, gemessen bei 3 bar
FliessdruckArmaturenkoerper: entzinkungsarmes Messing
(MS 63)Bedienungshebel- W+K-KennzeichnungLuftsprudler-
Konstante Durchflussleistung unabhaengig vom
Fliessdruckohne Ablaufgarniturohne
ZugstangenbohrungRapid-MontagesystemAnschluss ueber
flexible Druckschlaeuche G 3/8 - DVGW W270
zugelassenDVGW in VorbereitungHANSA Steuerpatrone
classic 3.5- Keramikscheiben mit integrierten
Fettdepots- einstellbare Heisswassersperreeinstellbare Wassermengenbegrenzung bis ca. 6 l/min
Art. Nr.  51522293 HANSAPOLO XL verchromt
Menge: 14,000 Stk

**3.6 Schell-Eckventil DN 15, Ros. Nr.0491706**
Schell-Eckregulierventil mit Verlängerung +
Schubrosette
und Quetschverschr. P-IX 212/IA, DN 15, verchr.,
Nr.0491706
Menge: 28,000 Stck

**3.7 Waschtisch-Röhrensifon 1 1/4" verchromt**
Waschtisch-Röhrensifon 1 1/4" verchromt.
Menge: 14,000 Stck

**3.8 Waschtisch-Anlage komplett montieren.**
Waschtich-Anlage komplett montieren und betriebsfertig
anschließen.
Menge: 14,000 Stck

**3.9 Duschewanne Stahl 3,5 mm weiß emailiert 90 x 90 x 6,5 cm**
Duschewanne flach aus Stahlblech 3,5 mm Säurebeständig
emailliert. Farbe: weiß glänzend
Größe 90 x 90 x 6,5 cm
Fabrikat: Bette/Kaldewei oder gleichwertiges
Fabr.:...........
Menge: 3,000 Stck

**3.10 Duschewanne Stahl 3,5 mm weiß emailiert 100 x 100 x 6,5 cm**
Duschewanne flach aus Stahlblech 3,5 mm Säurebeständig
emailliert. Farbe: weiß glänzend
Größe 100 x 100 x 6,5 cm
Fabrikat: Bette/Kaldewei oder gleichwertiges
Fabr.:...........
Menge: 3,000 Stck

**3.11 MEPA-Wannen Quick-Set-Montagepaket BW-5-SF**
MEPA-Quick-Set, Montagepaket Typ BW 5-SF2, zum
schalldämmen-den Einbau von Stahl u. Acryl
Duschwannen, bestehend aus: 1 Satz Wannenfuß BW 5-ADS
1 Satz Wannenanker 1 Rolle Wannenprofil DBP 1 Satz
Anti-Dröhn-Streifen 1 Rolle Schalldämmband
Menge: 6,000 Stck

**3.12 Geberit Duschwannen-Ablaufgarnitur Chrom Nr.150.671.21.1**
Geberit Duschwannen d90, mit Ablaufdeckel
glanzvercrohmt
für flache Duschwannen ohne Überlauf, geprüft nach
DIN 19545,
Geruchverschluß, Anschlußstutzen DN 50 mit Kugelgelenk
Art. Nr.150.671.21.1
Menge: 6,000 Stck

**3.13 vorst.Duschwanne montieren u.anschließen**
vorstehende Duschwanne montieren und anschließen.
Menge: 6,000 Stck

**3.14 Kaldewei-Superplan Duschewanne90x90 cm Stahl weiß emailliert**
*** Bedarfsposition ohne GB
Duschewanne aus Stahlblech 3,5 mm Säurebeständig
emailliert.
Farbe: weiß glänzend Größe 90x90 cm Superplan zum
bodengleichen Einbau, schallschutzgeprüft komplett mit
Einbaurahmen und Ablauf liefern, einbauen und
anschließen.
Fabrikat: Kaldewei oder gleichwertig
Menge: 1,000 Stck

**3.15 Kaldewei-Superplan Duschewanne100x100 cm Stahl weiß emailliert**
*** Bedarfsposition ohne GB
Duschewanne aus Stahlblech 3,5 mm Säurebeständig
emailliert.
Farbe: weiß glänzend Größe 100x100 cm Superplan zum
bodengleichen Einbau, schallschutzgeprüft komplett mit
Einbaurahmen und Ablauf liefern, einbauen und
anschließen.
Fabrikat: Kaldewei oder gleichwertig
Menge: 1,000 Stck

**3.16 Kaldewei-Superplan Duschewanne120x120 cm Stahl weiß emailliert**
Duschewanne aus Stahlblech 3,5 mm Säurebeständig
emailliert.
Farbe: weiß glänzend Größe 120x120 cm Superplan zum
bodengleichen Einbau, schallschutzgeprüft komplett mit
Einbaurahmen und Ablauf liefern, einbauen und
anschließen.
Fabrikat: Kaldewei oder gleichwertig
Menge: 4,000 Stck

**3.17 vorstehende Duschwanne montieren und anschließen.**
Menge: 4,000 Stck

**3.18 Einhand-Brause-Batterie 51450173 HANSAPOLO verchromt**
Einhand-Brause-Batterie, DN 15 (G 1/2)fuer Wandaufbau-
Geraeuschpruefungsnummer: PA-IX 19662/IB-
Durchflussmenge: 17 l/min, gemessen bei 3 bar
Fliessdruck- DVGW: Pruefzeichen DW-6506BP0361- DVGW:
Pruefzeichen DW-6506BP0361- DVGW: Pruefzeichen DW-
6506BP0361- DVGW: Pruefzeichen DW-6506BP0361- DVGW:
Pruefzeichen DW-6506BP0361Armaturenkoerper:
entzinkungsarmes Messing (MS 63)Bedienungshebel
(Metall)- W+K-KennzeichnungBrauseabgang nach unten G
1/2HANSA Steuerpatrone classic 3.5- Keramikscheiben mit
integrierten Fettdepots- einstellbare Heisswassersperre
- einstellbare Wassermengenbegrenzung bis ca. 6
l/minvoraussichtlich lieferbar bis 30.06.2017
Art. Nr. 51450173 verchromt
Menge: 11,000 Stk

**3.19 Wandstangen-Set 920 mm 44670133 HANSABASICJET verchromt**
Wandstangen-Set 920 mmBestehend aus: HANSABASICJET
Wandstange 920 mmmax. 920 mm, Ø 18 mm
Hoehenverstellung: arretierbarSchieber:
schwenkbarBrausehalterung:
verstellbarBefestigungssetHANSABASICJETHandbrause, 3-
strahlig- Relaxing- Refreshing- EcoFlowØ 95
mmHANSABASICJET-Brauseschlauch, 1750 mm lang
Seifenschale
Art. Nr. 44670133 HANSABASICJET verchromt
Menge: 11,000 Stk

**3.20 vorstehende Brausearmatur montieren.**
vorstehende Brausearmatur montieren und
betriebsfertig anschließen.
Menge: 11,000 Stck

**3.21 Spülmasch.- u. Spüleanschluß vorbereiten**
Spülmaschinen- und Spüleanschluß für bauseitige Küche
vorbereiten bestehend aus:
1 Eckventil 1/2", 1 Kombinations-Eckventil 1/2" mit
Rück-flußverhinderer und Rohrbelüfter, verchromt mit
Schubrosetten
Menge: 11,000 Stck

*Hinweis*
Waschmaschinenanschluß im Keller

**3.22 Geberit Waschm.-Ablauf, AP 152.702.11.1**
Geberit Ablauf für Waschmaschine
Bestehend aus: Röhrengeruchverschluß, geprüft nach DIN
19545, mit Einlaufstutzen, mit Gummi-Lippen- dichtung,
mit Abflußstutzen, mit Rosette für Abflußstutzen, mit
Rohrclips Material  : Polypropylen
Dimension : DN 40 (50 mm)
Farbe : weiß Nr. 152.702.11.1
Menge: 11,000 Stck

**3.23 Schlauchventil DN 15 Messing verch.**
Schlauchventil mit Knebelgriff und Schlauchverschraubung mit Rückflußverhinderer u. Durchlaufbelüfter,
verchromt.  DN 15
Menge: 11,000 Stck

**3.24 Wasser-STOP-SchlauchplatzsicherungHT2501**
Wasser-STOP-Schlauchplatzsicherung DN 15 mit
Anschlußgewinde Messing verchromt, fest einstellbar
Menge: 11,000 Stck

**3.25 Waschmaschineanschluß komplett montieren**
Waschmaschinenanschluß komplett montieren und betriebsfertig anschließen.
Menge: 11,000 Stck

**3.26 Ausgußbecken aus Stahl, 510/340 mm**
Ausgußbecken aus Stahl, innen und außen weiß,
emailliert, mit dreiseitigem Plastikrand mit Stopfen
und Kette, 50 mm Abgang, Ablaufventil DN 40 (R 1 1/2"
Außengewinde), mit Aluminium-Klapprost, mit
Fischer-Wandbef.
Beckengröße: 505/325 mm
Menge: 1,000 Stck

**3.27 Geberit Ausgußb.-Ablauf, Nr.152.741.11.1**
Ausgußbecken-Ablauf mit Anschlußgewinde Bestehend aus:
Röhrengeruchverschluß, geprüft nach DIN 19545, mit
Zuflußrohr und Überwurfmutter, mit Abflußstutzen, mit
Rosette für Abflußstutzen, mit Dichtungssatz Werkstoff
: Polypropylen Dimension : R 1 1/2 x DN 40 (50 mm)
Farbe : weiß
Menge: 1,000 Stck

**3.28 Geräte-ventil-kombination DN 15**
Geräte-ventil-kombination mit Schlauchverschraubung
hochglanzverchromt, Rohrbelüfter und Rückflußverhinderer, 1/2", mit Sanitärgriff
Menge: 2,000 Stck

**3.29 Ausgußbecken-Anlage komplett montieren.**
Ausgußbecken-Anlage komplett montieren und
betriebsfertig anschließen.
Menge: 1,000 Stck

*Hinweis*
Kleineinrichtungsgegenstände

**3.30 emco Loft Handtuchhalter 2-armig für Waschtisch Ausladung 410mm**
emco Loft Handtuchhalter 2-armig für Waschtisch
Ausladung 410mm, chrom
Reisser Nr. HA25016
Menge: 14,000 Stck

**3.31 emco Loft Badetuchhalter 800mm, chrom Reisser Nr. HA25006**
Menge: 11,000 Stck

**3.32 emco Loft Papierhalter ohne Deckel, chrom Reisser Nr. HA25083**
Menge: 11,000 Stck

**3.33 Montage von Kleineinrichtungsgegenstände**
Menge: 36,000 Stck

### 4 Wärmedämmarbeiten DIN 18 421

*Hinweis*
Isolierung frei verlegter Kalt-und Warmwasserleitungen
mit Mineralwollematten auf Alu kaschiert,
diffusisonsdicht mit Aluklebeband auf Rohre verklebt,
darüber Kunststoffmantel aus PVC (Isogenopak) mit an
den Stößen ausreichend überlappten Enden mit
Endabdeckkappen, vorgefertigt, an den Längsnähten mit
Plastiknieten befestigt oder chemisch verschweißt,
einschließlich Formstücke liefern und fertig
montieren.
Die Bestimmung des Energieinsparungsgesetzes neuester
Fassung ist einzuhalten.
In Tiefgaragen, im Freien und in Kalträumen generell
200 % Isolierstärke.
Ansonsten Isolierstärke mindestens Rohrdurchmesser .

**4.1 Isog.Isol.Freilieg.KW+WW DN 10/12-17mm**
Isogenopak-Isolierung Kalt-Warmwasserltg Rohre aller
Art Äußerer Ø 12-17 mm DN 10
Menge: 25,000 lfdm

**4.2 Isog.Isol.Freilieg.KW+WW DN 15/18-21mm**
Isogenopak-Isolierung Kalt-Warmwasserltg Rohre aller
Art Äußerer Ø 18-21 mm DN 15
Menge: 45,000 lfdm

**4.3 Isog.Isol.Freilieg.KW+WW DN 20/22-27mm**
Isogenopak-Isolierung Kalt-Warmwasserltg Rohre aller
Art Äußerer Ø 22-27 mm DN 20
Menge: 45,000 lfdm

**4.4 Isog.Isol.Freilieg.KW+WW DN 25/28-35mm**
Isogenopak-Isolierung Kalt-Warmwasserltg Rohre aller
Art Äußerer Ø 28-35 mm DN 25
Menge: 35,000 lfdm

**4.5 UP-Isol. 1/1 D Armaflex 12-15 mm DN 10**
Isolieren Unterputz verlegter Leitungen mit
Isolierschlauch Armaflex/Misselon o.gl. Isolierstärke
1/1 D für Rohr Außen-Durchm. 12 - 15 mm  DN 10
Menge: 30,000 lfdm

**4.6 UP-Isol. 1/1 D Armaflex 16-18 mm DN 15**
Isolieren Unterputz verlegter Leitungen mit
Isolierschlauch Armaflex/Misselon o.gl. Isolierstärke
1/1 D für Rohr Außen-Durchm. 16 - 18 mm  DN 15
Menge: 75,000 lfdm

**4.7 UP-Isol. 1/1 D Armaflex 19-22 mm DN 20**
Isolieren Unterputz verlegter Leitungen mit
Isolierschlauch Armaflex/Misselon o.gl. Isolierstärke
1/1 D für Rohr Außen-Durchm. 19 - 22 mm  DN 20
Menge: 25,000 lfdm

**4.8 Geberit db20 Isolierschlauch DN 50**
Geberit db20 Isolierschlauch liefern und
verlegen.  für Rohr DN 50
Menge: 60,000 lfdm

**4.9 Geberit db20 Isolierschlauch DN 90/70**
Geberit db20 Isolierschlauch liefern und
verlegen.  für Rohr DN 90/70
Menge: 55,000 lfdm

**4.10 Geberit db20 Isolierschlauch DN 110**
Geberit db20 Isolierschlauch liefern und
verlegen.  für Rohr DN 110
Menge: 60,000 lfdm

**4.11 Geberit db20 Rolle Isolierband Breite7cm**
Geberit db20 Rolle Isolierband liefern
und verlegen.  Breite 7 cm
Menge: 11,000 Stck

*Hinweis*
Rohrabschottung R 90 für Wand- und
Deckendurchführungen von  nicht brennbaren
Rohrleitungen bis 160 mm und brennbaren Rohrleitungen
bis 32 mm bei Verlegung ohne Mindestabstand z. Bsp. im
Schacht. (Bei einem Abstand > 50 mm ist nach MLAR Kap.
4.2 eine Isolierung Smzpkt > 1000°C ausreichend.)
Steinwolleschalen mit gitternetzverstärkter
Aluminiumfolie kaschiert, diffusisonsdicht mit
Aluklebeband auf Rohre verklebt  liefern und nach
Herstellerangaben fertig montieren.
Fabrikat:  Rockwool
Typ:  Conlit 150 U
Baustoffklasse:  nichtbrennbar nach DIN 4102
Schmelzpunkt:  > 1000°C nach DIN 4102
Dichte:  > 150kg/m3

**4.12 Conlit Schale für Rohre Da 15mm ca. 30 cm lang, wie zuvor beschrieben**
Menge: 10,000 Stck

**4.13 Conlit Schale für Rohre Da 18mm ca. 30 cm lang, wie zuvor beschrieben**
Menge: 18,000 Stck

**4.14 Conlit Schale für Rohre Da 22mm ca. 30 cm lang, wie zuvor beschrieben**
Menge: 5,000 Stck

### 5 Lüftung nach DIN 18017/3

*Hinweis*
Entlüftung innenliegender Bäder, WC und Küchen nach DIN
18 017 Teil 3 - Ausgabe August 1990 - mit
Abluftventilator und Einrohr-Lüftungssystem "LIMODOR"
  Generalvertrieb LIOMOT GmbH
  Bartholomäus GmbH
  Bussenblick 10
  89607 Emerkingen
  Tel.: 07393/9519 0
  Fax: 07939/3376
Es dürfen nur die vom Institut für Bautechnik in
Berlin, unter der folgender Nr. Z-41.1.27 zugelassene
Bauteile verwendet werden.
Bei Verwendung anderer Bauteile erlischt die Zulassung
und die Abnahme durch
die Baubehörde kann verweigert werden.

*Hinweis*
Limodor-Lüftungsgeräte und Zubehör, zugelassen nach
DIN 18017, Teil 3,
Ausgabe Aug. 90, für den Einbau in Küche, Bad oder WC
bestehend aus:
Kunststoffgehäuse mit seitlichem Abluftstutzen 80 mm
Ø, Energiespar-Gebläse-einheit, inklusive
Gehäusedeckel sowie Filter Klasse G3,
Schalldämmeinsatz gegen Telefonie- und Körperschall,
leicht austauschbarer dichter Rückschlagklappe,
Designer- Frontabdeckung. Ausbrechöffnung zum Einsatz
eines WC-Ansaug-stutzens 50/40/30 mm.
Elektrische Verdrahtung über schraublose Klemmen im
Lüftergehäuse.
Durch einen Steckanschluß können Nachlauf-,
Intervall-und Fernsteuermodul
bzw. Feuchteregler leicht montiert werden.
Zum Einbau in Schutzzone 1 von Dusche und Badewanne
nach VDE 0100 geeignet.
Technische Daten: VDE- und TÜV-geprüft, funkentstört,
spritzwassergeschützt,
IP X5 Schutzart.

**5.1 Limodor-Lüftungsgerät Typ Limodor compact 60/40 TL**
Limodor-Lüftungsgerät Typ Limodor compact 60 TL
2-stufig, Unterputzausführung.
Abmessungen Gehäuse:  L242 x B242 x T100 mm
Kondensatormotor einstufig 230 V,50 Hz, 11W, 0,75 A.
Eigengeräusch  33/31 dB(A)
Druckdifferenz  110 Pa
Nennvolumenstrom  60/40 m3/h
Hersteller:  Limot
Typ:  Limodor compact 60TL
Menge: 6,000 Stck

**5.2 Limodor Compact 60-30 2 stufiges Lüftungsgerät**
Limodor Compact 60-30 2 stufiges Lüftungsgerät
230V AC/ 50Hz, Schutzklasse II, Schutzart IPX5,
Nennvolumenstrom 60/30 m3/h
Fabr.: Limodor, Art-Nr: 80083
Menge: 3,000 Stck

**5.3 Limodor Compact 45-25 2 stufiges Lüftungsgerät**
Limodor Compact 45-25 2 stufiges Lüftungsgerät
230V AC/ 50Hz, Schutzklasse II, Schutzart IPX5,
Nennvolumenstrom 45/25 m3/h
Fabr.: Limodor, Art-Nr: 80086
Menge: 2,000 Stck

**5.4 Limodor Nachlaufmodul C-NR**
Limodor Nachlaufmodul C-NR
Nachlaufzeit von 2 - 30 min. einstellbar,
Einschaltverzögerung von 30 - 210 Sek.
Fabr.: Limodor, Art-Nr: 99105
Menge: 11,000 Stck

**5.5 Limodor Befestigungssatz BFS-compact**
Limodor Befestigungssatz BFS-compact
zur Minimierung von Körperschall
Fabr.: Limodor, Art-Nr: 95008
Menge: 11,000 Stck

**5.6 Spiral-Falzrohre DN 100**
Spiral-Falzrohre DN100
Typ: SR aus verzinktem Stahlblech einschl. des
erforderlichen Verbindungs-, Dichtungs- und
Befestigungsmaterials
Menge: 1,000 lfdm

**5.7 Spiral-Falzrohre DN 125**
Spiral-Falzrohre DN125
Typ: SR aus verzinktem Stahlblech einschl. des
erforderlichen Verbindungs-, Dichtungs- und
Befestigungsmaterials
Menge: 30,000 lfdm

**5.8 Vollflexibles Alurohr DN 80**
Vollflexibles Alurohr DN 80
Typ: GFL aus doppellagig gewickelten und gerilltem
Aluminiumband, nicht brennbar gem. DIN 4102 Klasse A
1, meist in kurzen Stücken, einschl. Verbindungs-,
Dichtungs- und Befestigungsmaterial
Menge: 12,000 lfdm

**5.9 Halbschalenbögen DN 100, R=1 D**
Halbschalenbögen DN 100, R=1 D
aus verzinktem Stahlblech, vorgerichtet zum Einstecken
in Spiralfalzrohr; komplett mit Verbindungs und
Dichtungsmaterial, alle Grade
Menge: 1,000 Stck

**5.10 Halbschalenbögen DN 125, R=1 D**
Halbschalenbögen DN 125, R=1 D
aus verzinktem Stahlblech, vorgerichtet zum Einstecken
in Spiralfalzrohr; komplett mit Verbindungs und
Dichtungsmaterial, alle Grade
Menge: 8,000 Stck

**5.11 Abzweigstücke 90 Grad DN 125**
Abzweigstücke 90 Grad DN 125
Typ: TS aus verzinktem Stahlblech einschl. des
erforderlichen Verbindungs-, Dichtungs- und
Befestigungsmaterials, durchgehend oder reduziert
Menge: 11,000 Stck

*Hinweis*
geba-Brandschutz-Decken-und Wandschott AVR zum
Decken-und Wandeinbau
für Lüftungsleitungen nach DIN 18017 Bl. 3, Ausgabe
Aug. 90 wartungsfrei, Widerstandskl. K 90-18017,
Allgemeine bauaufsichtliche Zulassung des DIBT Berlin
Z 41.3-686
Bartholomäus GmbH
Bachstraße 10
D-89607 Emerkingen
Telefon: +49 (0) 7393 / 9519-0
Telefax: +49 (0) 7393 / 9519-40
e-mail: info@geba-emerkingen.de

**5.12 Brandschutz-Decken-und Wandschott DN 100, AVR 100**
Brandschutz-Decken-und Wandschott DN 100, AVR 100
D2 =134 mm, Länge 208 mm,
Rohranschlußstutzen beidseitig Ø 100 mm
Menge: 1,000 Stck

**5.13 Brandschutz-Decken-und Wandschott DN 125, AVR 125 D2 =134 mm, Länge 208 mm,**
Brandschutz-Decken-und Wandschott DN 125, AVR 125
D2 =134 mm, Länge 208 mm,
Rohranschlußstutzen beidseitig Ø 125 mm
Menge: 9,000 Stck

**5.14 Enddeckel für Luftkanäle DN 125**
Enddeckel für Luftkanäle  DN 125
Typ: ED aus verzinktem Stahlblech einschl. des erf.
Verbindungs-,Dichtungs und Befestigungsmaterials
Menge: 3,000 Stck

*Hinweis*
GebaVent - Dachhauben (Flach- oder Steildachlüfter)
Kein statischer Druckverlust - sturmsichere
Befestigung unter Dach.
Durch Spezialkonstruktion Schwitzwasserableitung nach
außen,
regensichere Haube mit Vogelschutz.
Material: Polypropylen/PVC
Dachneigung von  0°
Dachhaube liefern und montieren, einschl. ausschneiden
der Brettschalung und ggf. der Isolierung u.
anschließen der Lüftungsleitung.

**5.15 SDL 125 gebavent Steildachhaube DN 125 wie zuvor beschrieben**
Menge: 3,000 Stck

*Hinweis*
Entlüftung  der Waschräume im UG:

**5.16 Taupunkt Lüftungssteuerung inkl. 2 kleine Lüfter Typ 100 - 721**
Taupunkt Lüftungssteuerung inkl. 2 kleine Lüfter
Typ 100 - 721
Taupunkt Lüftungssteuerung inklusive
Außen- und Innensensor sowie 2x 10 Meter Kabel
Inkl. 2 Lüfter Typ 100 - 150
Hersteller:
Schwille Elektronik Produktions- und Vertriebs GmbH
Benzstraße 1a
D-85551 Kirchheim
www.taupunkt-lueftung.de
Telefon 089 904 868 0
Fax 089 904 868 10
Email: info@taupunkt-lueftung.de
liefern und einsetzen in bauseitige Rohbauöffnung,
bzw. Glasauschnitt
Menge: 1,000 Stck

### 6 GIS-Vorwandinstallation

*Hinweis*
Geberit Installationssystem GIS oder gleichwertges
angebotenes Fabrikat.................
Das Installationssystem in Trockenbauweise "Geberit
GIS" besteht aus vormontierten verzinkten
Montageelementen für sanitäre Einrichtungsgegenständen und nicht vormontierten Einzelbauteilen
für das Tragesystem.
Tragesystem bestehend aus:
- Verzinkten Profilen 3,2 x 3,2 cm
- Profilverbindern
- Verbindunsstücken
- Montagewinkeln
- Verbindungslaschen
Die Beplankung ist in separater Position anzubieten
und besteht aus:
- imprägnierten Paneelen 130x60x1,8cm
- Spachtelmasse
- Befestigungsmaterial
- Rohrbefestigungen
Nach der Installation ist eine verfliesungsfähige
Oberfläche herzustellen. Bei Anschlüssen an das
Mauerwerk, Fußboden oder Decke istein Abstand der
imprägnierten Paneele von ca. 1 cm einzuhalten. Die
Kanten, an denen die Paneele aufeinanderstoßen, sind
zu verspachteln. Schnittkanten bei Rohrdurch-führungen
und Plattenkürzungen sind mit Haftgrund zu streichen.
Rohrdurch-führungen sind mit elastischem Kitt
auszufüllen. Dieser Vorgang ist nach dem Verfliesen zu
wiederholen.
Der Bauherr behält sich vor, die Beplankung durch eine
Trockenbaufirma
ausführen zu lassen.

**6.1 Vorwand, als Installationswand/-Schacht**
Vorwand, als Installationswand/-Schacht vor einer
Massivwand / Leichbauwand, mit Schienen für teilhohe
und raumhohe Vor- und Trennwandkonstruktionen, mit
Wand-, Boden- oder Deckenbefestigung, aus Stahl,
verzinkt mit Verbinder aus Stahl, verzinkt für die
Verbindung von 45- oder 90 Grad - Stößen,
schallgeschützten Be- und Entwässerungs-Anschlüssen,
variabel einstellbar auf die handelsüblichen sanitären
Einrichtungsgegenständen, inklusive dem komplettem
Befestigungs- und Ausgleichsmaterial für unebene Wände
für die Wand-, Boden oder Deckenbefestigung der
Schienen und der Verkleidung mit Schallschutznachweis
nach DIN 4109
Montage unter Beachtung der Montageanleitung
Beplankte Fläche in m2 liefern und montieren
Menge: 100,000 m²

*Hinweis*
Montageelemente

**6.2 GIS Wand-WC, min 114 cm, UP-Spk. UP320,**
GIS Wand-WC, min 114 cm, UP-Spk. UP320,
Einsatzbereich
- Zum Einbau im GIS Trag system
  für Vorwand, Trennwand und
  freistehende Wand
- Geeignet für Fußbodenaufbau 0 - 20 cm
Eigenschaften
- System-Trockenbauelement
- Tragrahmen mit 4 Schnellbefestigungen,
  höhenverstellbar, verzinkt
- Keramikbefestigungen M12,
  Befestigungsabstand 18 cm oder 23 cm
- Wand-WC-Bogen tiefenverstellbar
  in 8 Positionen, Verstellbereich
  45 mm, Befestigung schallgedämmt
- UP-Spülkasten UP320 mit Betätigung
  von vorne, 25 Jahre
  Ersatzteilsicherheit
- UP-Spülkasten für werkzeuglose
  Montage und werkzeuglose
  Servicearbeiten
- UP-Spülkasten schwitzwassergedämmt
- Bauschutz für Serviceöffnung
  werkzeuglos montierbar und
  werkzeuglos ablängbar
- Spülmenge einstellbar
- Bei Werkseinstellung sofortiges
  Nachspülen möglich
- Wasseranschluss hinten/oben
  in der Mitte
- Verbindungsschlauch zum Eckventil
  werkzeuglos verschraubbar
- Drückerstangen schallgedämmt,
  werkzeuglose Schnelleinstellung
- 2-Mengen-Spülung mit Betätigungsplatte
  Sigma50, Sigma20, Samba oder
  Bolero
- 1-Mengen-Spülung mit Betätigungsplatte
  Sigma10
- Spül-Stopp-Spülung mit
  Betätigungsplatte
  Rumba, Mambo oder Tango
Lieferumfang
- Universeller Wasseranschluss
  R 1/2" mit integriertem Eckventil
  und Handrad (MeplaFix fähig)
- Leerrohr Wasserzuleitung
  für Balena Dusch-WC
- Schutz- und Markierungs stopfen
- 2 Gewindestangen M12 für
  Keramikbefestigung
- PE Anschlussgarnitur, D 90 mm
- PE Wand-WC-Bogen, D 90 mm
- PE Übergangsstück, D 90/110 mm
- Befestigungsmaterial
Fabrikat: Geberit
Typ  : GIS
Art.-Nr : 461.311.00.5
Menge: 11,000 Stck

**6.3 GIS Waschtisch-Set, für Einlocharmatur**
GIS Waschtisch-Set, für Einlocharmatur Einsatzbereich
- Zum Einbau im GIS Tragsystem  für Vorwand, Trennwand
und  freistehende Wand
- Für Waschtisch mit Standarmatur
Eigenschaften
- Armaturenplatte, verzinkt
- Befestigung für Abgangsbogen  schallgedämmt
Lieferumfang
- 2 universelle Wasseranschlüsse  R 1/2" (MeplaFix
fähig) mit
  Dämmunterlage
- 2 Befestigungs-Clips M10
- 2 Gewindestangen M10 für  Keramikbefestigung
- 2 Schalldämmeinlagen
- 2 Schutz- und Markierungsstopfen  (bis max. 15 bar)
- Ablaufrohrschelle, schallisoliert,  D 50
- PE Abgangsbogen, D 50 mm
- Gummidichtung  44/32
- Befestigungsmaterial
Fabrikat: Geberit
Typ  : GIS
Art.-Nr : 461.430.00.1
Menge: 14,000 Stck

**6.4 Montageplatte für Griff- u. Haltesysteme aus wasserfestem**
Montageplatte für Griff- u. Haltesysteme aus
wasserfestem Baufurnierholz 57 x 30 x 3 cm
Fab.:  Geberit  Art.-Nr.:  461.035.001
Menge: 12,000 Stck

**6.5 GIS Armaturenplatte AP 153mm461.740.00.1**
Armaturenplatte für AP-Armaturen 153 mm Bestehend aus:
Universell einsetzbarer Armaturenplatte, verzinkt,
mit Befestigungsmaterial
Fabrikat : Geberit  Art. Nr. : 461.740.00.1
Menge: 11,000 Stck

**6.6 Zuschlag für LIMOT Lüfter, Zähler-Absperrkästen in GIS-Wand**
Menge: 22,000 Stck

**6.7 Die Beplankung für vorstehende GIS-Wände bestehend aus: - imprägnierten Paneele**
m2 Beplankung für vorstehende GIS-Wände bestehend aus:
- imprägnierten Paneelen 130x60x1,8cm
- Spachtelmasse
- Befestigungsmaterial
- Rohrbefestigungen
Nach der Installation ist eine verfliesungsfähige
Oberfläche herzustellen. Bei Anschlüssen an das
Mauerwerk, Fußboden oder Decke ist ein Abstand der
imprägnierten Paneele von ca. 1 cm einzuhalten. Die
Kanten, an denen die Paneele aufeinanderstoßen, sind
zu verspachteln. Schnittkanten bei Rohrdurch-führungen
und Plattenkürzungen sind mit Haftgrund zu streichen.
Rohrdurchführungen sind mit elastischem Kitt
auszufüllen. Dieser Vorgang ist nach dem Verfliesen zu
wiederholen.
Menge: 100,000 m²

### 7 Nebeleistungen- und Stundenlohnarbeiten

*Hinweis*
Montage-Arbeiten, die nicht nach den angebotenen
Einheitspreisen abgerechnet werden können, werden nach
Zeitaufwand zu den nachstehend aufgeführten
Stundenlöhnen abgerechnet. Die Arbeiten müssen von der
Bauleitung bzw. Fachingenieur genehmigt
u.Rapportzettel unterschrieben sein. Auf die
Allgemeinen Vorbemerkungen und der VOB Teil B § 2 und
15 wird besonders hingewiesen.
Für die Abrechnung von Materialpreisen gilt die
neueste Abrechnungsliste eines Großhändlers:
gewählter
Großhändler:...........................................

auf die Listenpreise wird ein Abgebot
von:.................% gewährt.
Hinweis: Arbeiten, die über ausgeschriebene Positionen
abgedeckt sind, dürfen nicht über Taglohnstunden
abgerechnet werden !! Ergibt die Tätigkeit einen
Mehraufwand zu der in der Position beschriebenen
Leistung, so ist die Position dennoch abzurechnen und
ausschließlich der Mehraufwand auf dem Rapport (z.B.
wegen separater Anfahrt) unter Hinweis auf die
Position abzurechnen.

**7.1 Obermonteur**
Menge: 1,000 Std

**7.2 Monteur**
Menge: 1,000 Std

**7.3 Helfer, Auszubildender**
Menge: 1,000 Std

USt %: 19,00
